# PERLE_PARKS_PERLEBERG
Angebotsaufforderung (GAEB DA XML 3.3, DA83)
Projekt: 2314
Währung: EUR
Erstellt mit: GXML Toolbox V3.3 R20220330, ORCA AVA 25.0.5 - Professional Edition 25.00.05, 22.07.2026

## 03 PFLANZUNG UND ANSAATEN

### 571 VEGETATIONSTECHNISCHE BODENBEARBEITUNG

*Hinweis: VEGETATIONSFLÄCHEN*

**571.1 Unterfräsen von Gründüngerbewuchs Phacelia o.ä.**
Unterfräsen von Gründüngerbewuchs Phacelia o.ä.
auf den Vegetationsflächen
Abrechnung nach Aufmaß.
Menge: 1765,000 m2

**571.2 Feinplanum Vegetationsflächen Blühwiese**
Feinplanum der Vegetationsflächen herstellen.
Unrat, Steine, schwer verrottbare Pflanzenteile, etc. (Durchmesser > 5 cm ) aufnehmen, laden und abfahren.
Die Anschlüsse an Wegeflächen, Gebäude, Mauern, Treppen
etc. sauber und höhengerecht unter Berücksichtigung der
Sackung herstellen.
Höhentoleranz: +/- 2 cm.
Abrechnung nach Aufmaß.
Menge: 1315,000 m2

**571.3 Feinplanum Vegetationsflächen Pflanzflächen**
Feinplanum der Vegetationsflächen herstellen.
Unrat, Steine, schwer verrottbare Pflanzenteile, etc. (Durchmesser > 5 cm ) aufnehmen, laden und abfahren.
Die Anschlüsse an Wegeflächen, Gebäude, Mauern, Treppen
etc. sauber und höhengerecht unter Berücksichtigung der
Sackung herstellen.
Höhentoleranz: +/- 2 cm.
Abrechnung nach Aufmaß.
Menge: 450,000 m2

**571.4 Rindenmulch liefern und einbauen**
Rindenmulch liefern. Qualität gemäß
Anforderungen der FLL für organische Mulchstoffe und
Komposte im Landschaftsbau.
Mulch aus pilzfreiem Material, Größe: 10/40 mm.
Keine Partien mit groben Holzstücken oder sonstigen ungeeigneten Bestandteile, Zugabe von zu liefernden Hornspänen zur Stickstoffregulierung
Rindenmulch fachgerecht in Baumscheiben der Neupflanzung Bäume einbauen
Schichtstärke: 5 cm in gesacktem Zustand
Einschließlich erforderlichem Nachdecken während der
Fertigstellungspflege.
Abrechnung nach m2 Aufsichtsfläche, Liefernachweis.
Menge: 380,000 m2

**571.5 Mineralische Mulchabdeckung**
Mineralische Mulchabdeckung der Pflanzfläche.
Staudenflächen nach der Pflanzung mit zu lieferndem Estrischsand 0/8 abdecken.
Schichtdicke: 7-8 cm
Menge: 70,000 m2

### 573 PFLANZFLÄCHEN

*Hinweis: BÄUME*

**573.1 Carpinus betulus liefern**
Hainbuche
Stammbusch 4xvv
aus extra weitem Stand, Db, STU 14-16
Gesamthöhe 300-350cm

Angaben zur Lieferbaumschule auf beiliegendem Formblatt.
Menge: 11,000 St

**573.2 Fagus sylvatica purpurea (Sämling) liefern**
Blut-Buche (Sämling)
Hst 3xv, Db, STU 14-16cm

Angaben zur Lieferbaumschule auf beiliegendem Formblatt.
Menge: 2,000 St

**573.3 Juglans regia liefern**
Walnuss
Hst 3xv, Db, STU 14-16cm

Angaben zur Lieferbaumschule auf beiliegendem Formblatt.
Menge: 2,000 St

**573.4 Morus alba liefern**
Maulbeere weiß
Hst 3xv, Db, STU 14-16cm

Angaben zur Lieferbaumschule auf beiliegendem Formblatt.
Menge: 1,000 St

**573.5 Prunus avium liefern**
Vogel-Kirsche
Hst 3xv, Db, STU 14-16cm

Angaben zur Lieferbaumschule auf beiliegendem Formblatt.
Menge: 2,000 St

**573.6 Tilia tomentosa Brabant liefern**
Silber-Linde Brabant
Hst 3xv, Db, STU 14-16cm

Angaben zur Lieferbaumschule auf beiliegendem Formblatt.
Menge: 4,000 St

**573.7 Tilia cordata liefern**
Linde
Hst 3xv, Db, STU 14-16cm

Ergänzung Allee F.Engelsplatz
Bestellung erst nach gesonderter Freigabe der BL !!

Angaben zur Lieferbaumschule auf beiliegendem Formblatt.
Menge: 10,000 St

**573.8 Malus Schöner von Nordhausen Hochstamm liefern**
*** Grundposition ZZ 1.0
Apfel Schöner von Nordhausen
Hst 3xv, Db, STU 14-16cm

Angaben zur Lieferbaumschule auf beiliegendem Formblatt.
Menge: 1,000 St

**573.9 Malus Schöner von Nordhausen Halbstamm liefern**
*** Wahlposition ZZ 1.1
Apfel Schöner von Nordhausen liefern wie vor beschrieben, jedoch als Halbstamm
HA 3xv, Db, STU 14-16cm

Angaben zur Lieferbaumschule auf beiliegendem Formblatt.
Menge: 1,000 St

**573.10 Malus Weißer Klarapfel Hochstamm liefern**
*** Grundposition ZZ 2.0
Apfel Weißer Klarapfel
Hst 3xv, Db, STU 14-16cm

Angaben zur Lieferbaumschule auf beiliegendem Formblatt.
Menge: 2,000 St

**573.11 Malus Weißer Klarapfel Halbstamm liefern**
*** Wahlposition ZZ 2.1
Apfel Weißer Klarapfel liefern wie vor beschrieben, jedoch als Halbstamm
HA 3xv, Db, STU 14-16cm

Angaben zur Lieferbaumschule auf beiliegendem Formblatt.
Menge: 2,000 St

**573.12 Malus Kaiser Wilhelm Hochstamm liefern**
*** Grundposition ZZ 3.0
Apfel Kaiser Wilhelm
Hst 3xv, Db, STU 14-16cm

Angaben zur Lieferbaumschule auf beiliegendem Formblatt.
Menge: 2,000 St

**573.13 Malus Kaiser Wilhelm Halbstamm liefern**
*** Wahlposition ZZ 3.1
Apfel Kaiser Wilhelm liefern wie vor beschrieben, jedoch als Halbstamm
HA 3xv, Db, STU 14-16cm

Angaben zur Lieferbaumschule auf beiliegendem Formblatt.
Menge: 2,000 St

**573.14 Prunus av. Große Schwarze Knorpelkirsche Hochstamm liefern**
*** Grundposition ZZ 4.0
Kirsche Große Schwarze Knorpelkirsche
Hst 3xv, Db, STU 14-16cm

Angaben zur Lieferbaumschule auf beiliegendem Formblatt.
Menge: 2,000 St

**573.15 Prunus av. Große Schwarze Knorpelkirsche Halbstamm liefern**
*** Wahlposition ZZ 4.1
Kirsche Große Schwarze Knorpelkirsche liefern wie vor beschrieben, jedoch als Halbstamm
HA 3xv, Db, STU 14-16cm

Angaben zur Lieferbaumschule auf beiliegendem Formblatt.
Menge: 2,000 St

**573.16 Prunus av. Heidelfinger Riesenkirsche Hochstamm liefern**
*** Grundposition ZZ 5.0
Kirsche Heidelfinger Riesenkirsche
Hst 3xv, Db, STU 14-16cm

Angaben zur Lieferbaumschule auf beiliegendem Formblatt.
Menge: 1,000 St

**573.17 Prunus av. Heidelfinger Riesenkirsche halbstamm liefern**
*** Wahlposition ZZ 5.1
Kirsche Heidelfinger Riesenkirsche liefern wie vor beschrieben, jedoch als Halbstamm
HA 3xv, Db, STU 14-16cm

Angaben zur Lieferbaumschule auf beiliegendem Formblatt.
Menge: 1,000 St

**573.18 Prunus dom. Bühler Frühzwetsche Hochstamm liefern**
*** Grundposition ZZ 6.0
Zwetschge Bühler Frühzwetsche
Hst 3xv, Db, STU 14-16cm

Angaben zur Lieferbaumschule auf beiliegendem Formblatt.
Menge: 2,000 St

**573.19 Prunus dom. Bühler Frühzwetsche Halbstamm liefern**
*** Wahlposition ZZ 6.1
Zwetschge Bühler Frühzwetsche liefern wie vor beschrieben, jedoch als Halbstamm
HA 3xv, Db, STU 14-16cm

Angaben zur Lieferbaumschule auf beiliegendem Formblatt.
Menge: 2,000 St

**573.20 Prunus syr. Von Nancy Hochstamm liefern**
*** Grundposition ZZ 7.0
Mirabelle Von Nancy
Hst 3xv, Db, STU 14-16cm

Angaben zur Lieferbaumschule auf beiliegendem Formblatt.
Menge: 1,000 St

**573.21 Prunus syr. Von Nancy Halbstamm liefern**
*** Wahlposition ZZ 7.1
Mirabelle Von Nancy liefern wie vor beschrieben, jedoch als Halbstamm
HA 3xv, Db, STU 14-16cm

Angaben zur Lieferbaumschule auf beiliegendem Formblatt.
Menge: 1,000 St

**573.22 Pyrus com. Gute Luise Hochstamm liefern**
*** Grundposition ZZ 8.0
Birne Gute Luise
Hst 3xv, Db, STU 14-16cm

Angaben zur Lieferbaumschule auf beiliegendem Formblatt.
Menge: 1,000 St

**573.23 Pyrus com. Gute Luise Halbstamm liefern**
*** Wahlposition ZZ 8.1
Birne Gute Luise liefern wie vor beschrieben, jedoch als Halbstamm
HA 3xv, Db, STU 14-16cm

Angaben zur Lieferbaumschule auf beiliegendem Formblatt.
Menge: 1,000 St

**573.24 Pyrus com. Conference Hochstamm liefern**
*** Grundposition ZZ 9.0
Birne Conference
Hst 3xv, Db, STU 14-16cm

Angaben zur Lieferbaumschule auf beiliegendem Formblatt.
Menge: 1,000 St

**573.25 Pyrus com. Conference Halbstamm liefern**
*** Wahlposition ZZ 9.1
Birne Conference liefern wie vor beschrieben, jedoch als Halbstamm
HA 3xv, Db, STU 14-16cm

Angaben zur Lieferbaumschule auf beiliegendem Formblatt.
Menge: 1,000 St

**573.26 Pyrus com. Clapps Liebling Hochstamm liefern**
*** Grundposition ZZ 10.0
Birne Clapps Liebling
Hst 3xv, Db, STU 14-16cm

Angaben zur Lieferbaumschule auf beiliegendem Formblatt.
Menge: 1,000 St

**573.27 Pyrus com. Clapps Liebling Halbstamm liefern**
*** Wahlposition ZZ 10.1
Birne Clapps Liebling liefern wie vor beschrieben, jedoch als Halbstamm
HA 3xv, Db, STU 14-16cm

Angaben zur Lieferbaumschule auf beiliegendem Formblatt.
Menge: 1,000 St

*Hinweis: GEHÖLZE*

**573.28 Amelanchier ovalis liefern**
Felsenbirne
v. Str. 60-100

Angaben zur Lieferbaumschule auf beiliegendem Formblatt.
Menge: 62,000 St

**573.29 Ribes rubrum liefern**
Johannisbeere
v. Str. 60-100

Angaben zur Lieferbaumschule auf beiliegendem Formblatt.
Menge: 65,000 St

**573.30 Cornus mas liefern**
Kornelkirsche
v. Str. 60-100

Angaben zur Lieferbaumschule auf beiliegendem Formblatt.
Menge: 50,000 St

**573.31 Cornus sanguinea liefern**
Roter Hartriegel
v. Str. 6100-150

Angaben zur Lieferbaumschule auf beiliegendem Formblatt.
Menge: 30,000 St

**573.32 Corylus avellana Wunder aus Bollweiler liefern**
Haselnuss Wunder aus Bollweiler
v. Str. 4 Tr 100-150

Angaben zur Lieferbaumschule auf beiliegendem Formblatt.
Menge: 6,000 St

**573.33 Hippophae Friesdorfer Orange liefern**
Sanddorn Fresdorf, selbstfruchtend !
Co 60-100

Angaben zur Lieferbaumschule auf beiliegendem Formblatt.
Menge: 12,000 St

**573.34 Prunus domestica subsp. insititia liefern**
Haferpflaume
v. Str. 100-150

Angaben zur Lieferbaumschule auf beiliegendem Formblatt.
Menge: 12,000 St

**573.35 Prunus spinosa liefern**
Schlehe
v. Str. 100-150

Angaben zur Lieferbaumschule auf beiliegendem Formblatt.
Menge: 35,000 St

**573.36 Rosa canina liefern**
Hundsrose
v. Str. 100-150

Angaben zur Lieferbaumschule auf beiliegendem Formblatt.
Menge: 50,000 St

**573.37 Rosa tomentella liefern**
Flaumrose
v. Str. 60-100

Angaben zur Lieferbaumschule auf beiliegendem Formblatt.
Menge: 26,000 St

**573.38 Rosa pimpinellifolia liefern**
Bibernell-Rose
v. Str. 60-100

Angaben zur Lieferbaumschule auf beiliegendem Formblatt.
Menge: 76,000 St

**573.39 Rosa gallica Officinalis liefern**
Apotheker-Rose
v. Str. 60-100

Angaben zur Lieferbaumschule auf beiliegendem Formblatt.
Menge: 81,000 St

**573.40 Rosa tomentosa liefern**
Filz-Rose
v. Str. 60-100

Angaben zur Lieferbaumschule auf beiliegendem Formblatt.
Menge: 26,000 St

**573.41 Ribes alpinum Schmidt liefern**
Alpen-Johannisbeere
v. Str. 60-100

Angaben zur Lieferbaumschule auf beiliegendem Formblatt.
Menge: 60,000 St

**573.42 Salix aurita liefern**
Öhrchen-Weide
v. Str. 60-100

Angaben zur Lieferbaumschule auf beiliegendem Formblatt.
Menge: 60,000 St

**573.43 Salix purpurea Nana liefern**
Purpur-Weide Nana
v. Str. 60-100

Angaben zur Lieferbaumschule auf beiliegendem Formblatt.
Menge: 60,000 St

**573.44 Salix rosmarinifolia liefern**
Rosmarin-Weide
v. Str. 100-150

Angaben zur Lieferbaumschule auf beiliegendem Formblatt.
Menge: 65,000 St

*Hinweis: BEERENSTRÄUCHER*

**573.45 Ribes rubrum Rolan liefern**
Johannisbeere rot Rolan
Busch Co

Angaben zur Lieferbaumschule auf beiliegendem Formblatt.
Menge: 15,000 St

**573.46 Ribes rubrum Weiße Langtraubige liefern**
Johannisbeere Weiße Langtraubige
Busch Co

Angaben zur Lieferbaumschule auf beiliegendem Formblatt.
Menge: 15,000 St

**573.47 Ribes rubrum Hedda liefern**
Johannisbeere schwarz Hedda
Busch Co

Angaben zur Lieferbaumschule auf beiliegendem Formblatt.
Menge: 15,000 St

**573.48 Ribes idaeus Polka liefern**
Himbeere Polka
Co

Angaben zur Lieferbaumschule auf beiliegendem Formblatt.
Menge: 20,000 St

**573.49 Ribes idaeus Preussen II liefern**
Himbeere Preussen II
Co

Angaben zur Lieferbaumschule auf beiliegendem Formblatt.
Menge: 20,000 St

**573.50 Ribes uva-crispa Hinnonmäki grün II liefern**
Stachelbeere Hinnonmäki grün II
Busch Co 3l

Angaben zur Lieferbaumschule auf beiliegendem Formblatt.
Menge: 10,000 St

**573.51 Ribes uva-crispa Hinnonmäki rot II liefern**
Stachelbeere Hinnonmäki rot II
Busch Co 3l

Angaben zur Lieferbaumschule auf beiliegendem Formblatt.
Menge: 10,000 St

*Hinweis: BODENDECKER/STAUDEN/ GRÄSER*

**573.52 Aster amellus Veilchenkönigin liefern**
Berg-Aster Veilchenkönigin
im TB

Angaben zur Lieferbaumschule auf beiliegendem Formblatt.
Menge: 40,000 St

**573.53 Aster laevis Calliope liefern**
Glatte-Aster
im TB

Angaben zur Lieferbaumschule auf beiliegendem Formblatt.
Menge: 15,000 St

**573.54 Aster novae-angliae Herbstschnee liefern**
Raublatt-Aster weiß
im TB

Angaben zur Lieferbaumschule auf beiliegendem Formblatt.
Menge: 8,000 St

**573.55 Aster pyrenaeus Lutetia liefern**
Pyrenäen-Aster Lutetia
im TB

Angaben zur Lieferbaumschule auf beiliegendem Formblatt.
Menge: 15,000 St

**573.56 Agastache Rugosa Hybr. Black Adder liefern**
Dunkle Blaunessel
im TB

Angaben zur Lieferbaumschule auf beiliegendem Formblatt.
Menge: 20,000 St

**573.57 Calamintha nepeta Blue Cloud liefern**
Steinquendel
im TB

Angaben zur Lieferbaumschule auf beiliegendem Formblatt.
Menge: 45,000 St

**573.58 Centranthus ruber var. coccineus liefern**
Rote Spornblume
im TB

Angaben zur Lieferbaumschule auf beiliegendem Formblatt.
Menge: 40,000 St

**573.59 Calamagrostis x acutiflora Waldenbuch liefern**
Garten-Reitgras
im TB

Angaben zur Lieferbaumschule auf beiliegendem Formblatt.
Menge: 25,000 St

**573.60 Echinacea purpurea Alba liefern**
Weißer Sonnenhut
im TB

Angaben zur Lieferbaumschule auf beiliegendem Formblatt.
Menge: 40,000 St

**573.61 Epilobium angustifolium Album liefern**
Weidenröschen weiß
im TB

Angaben zur Lieferbaumschule auf beiliegendem Formblatt.
Menge: 30,000 St

**573.62 Geranium macrorhizum Spessart liefern**
Balkan-Storchschnabel
im TB

Angaben zur Lieferbaumschule auf beiliegendem Formblatt.
Menge: 20,000 St

**573.63 Hemerocallis fulva liefern**
Braunrote Taglilie
im TB

Angaben zur Lieferbaumschule auf beiliegendem Formblatt.
Menge: 10,000 St

**573.64 Knautia macedonica liefern**
Purpur-Witwenblume
im TB

Angaben zur Lieferbaumschule auf beiliegendem Formblatt.
Menge: 12,000 St

**573.65 Achillea Millefolium Hybr Lachsschönheit liefern**
Schafgarbe
im TB

Angaben zur Lieferbaumschule auf beiliegendem Formblatt.
Menge: 15,000 St

**573.66 Nepeta x faassenii Walkers Low liefern**
Katzenminze
im TB

Angaben zur Lieferbaumschule auf beiliegendem Formblatt.
Menge: 25,000 St

**573.67 Miscanthus sinensis Ferner Osten liefern**
Chinaschilf
im TB

Angaben zur Lieferbaumschule auf beiliegendem Formblatt.
Menge: 10,000 St

**573.68 Salvia nemorosa Tänzerin liefern**
Steppen-Salbei
im TB

Angaben zur Lieferbaumschule auf beiliegendem Formblatt.
Menge: 30,000 St

**573.69 Stipa calamagrostis Algaü liefern**
Silberähren-Gras
im TB

Angaben zur Lieferbaumschule auf beiliegendem Formblatt.
Menge: 30,000 St

**573.70 Sedum Telephium Hybr. Herbstfreude liefern**
Hohe Fetthenne
im TB

Angaben zur Lieferbaumschule auf beiliegendem Formblatt.
Menge: 10,000 St

**573.71 Iris barbata-elatior Lugano liefern**
Hohe Bart-Iris, weiß
im TB

Angaben zur Lieferbaumschule auf beiliegendem Formblatt.
Menge: 4,000 St

**573.72 Iris barbata-elatior Lovely Again liefern**
Hohe Bart-Iris, zart-violett
im TB

Angaben zur Lieferbaumschule auf beiliegendem Formblatt.
Menge: 6,000 St

**573.73 Iris barbata-elatior Night Owl liefern**
Hohe Bart-Iris, schwarzviolett
im TB

Angaben zur Lieferbaumschule auf beiliegendem Formblatt.
Menge: 4,000 St

*Hinweis: PFLANZUNG*

**573.74 Bäume in Baumgruben pflanzen.**
Hochstamm, mit Ballen, pflanzen in vorbereitete und wiederzuverfüllende Baumgrube.
Leistung einschl. erforderlichen Rückschnitt von gebrochenen oder beschädigten Zweigen.
Die Bäume sind an den Verankerungen zu befestigen durch Baumspanngurte. Ein Gießrand ist herzustellen. Sofort nach Pflanzung sind die Bäume anhaltend und ausreichend zu wässern, Die Bäume sind zwischen Anlieferung und Pflanzung vor starker Sonneneinstrahlung zu schützen, die Ballen sind durchgehend feucht zu halten und abzudecken. Alle Ballen sind grundsätzlich bei der Pflanzung aufzuschneiden, kunststoffdurchsetzte Ballentücher sind zu entfernen. Drahtballen sind zu öffnen und weitestgehend nach unten zu biegen. Alle Bäume sind grundsätzlich nur am Ballen zu transportieren. Bäume mit Stammschäden werden nicht anerkannt.
Nach dem Pflanzen ist der Baum ausreichend einzuschlämmen, inkl. fachgerechter Pflanzschnitt entsprechend der ZTV-Baumpflege bzw. bevorzugt der Lübecker Schnittmethode durchzuführen.
Menge: 46,000 St

**573.75 Sträucher, Rosen, Deckgehölze pflanzen.**
Sträucher, Rosen, Deckgehölze aus Töpfen nehmen, bzw. bei wurzelnackter Ware fachgerecht einschlagen, schneiden, pflanzen und wässern. Besonderer Wert wird auf einen fachgerechten Schnitt der Wurzel gelegt.
Alle Pflanzen ohne Ballen sind sofort nach
Lieferung einzuschlagen und ausgiebig zu wässern.
Vor Pflanzung sind die Wurzeln zu Tauchen in Stärkungsmittel auf organischer Basis aus 100 % Natriumalginat zur Verbesserung der Struktur und Wasserspreicherfähigkeit des Bodens.
Dosierung: Tauchbehandlung von Wurzeln = 0,5 - 1,5 %ig, einzeln oder in kleinen Bündeln und nach Herstellerangaben. Vor dem Ausbringen sind die schriftlichen Eignungsprüfungen für die gelieferten Stärkungsmittel vorzulegen. Abrechnung: Liefernachweis, Eignungsnachweise
Nach Pflanzung sind die Pflanzflächen durchdringend und ausreichend zu wässern.
Menge: 881,000 St

**573.76 Stauden pflanzen.**
Stauden aus Töpfen nehmen, schneiden, pflanzen und wässern. Besonderer Wert wird auf einen fachgerechten Schnitt der Wurzel gelegt.
Nach Pflanzung sind die Pflanzflächen durchdringend und ausreichend zu wässern.
Menge: 454,000 St

**573.77 Pfahldreibock setzen**
Baumverankerung mind. 1,80m hoch aus Pfahl-Dreibock
gem. DIN 18916, als standfeste Baumverankerung im
Durchmesser 1,20m herstellen, aus jeweils 3 Stück
Holzpfählen gespitzt, weißgeschält, ohne chemischem
Holzschutz, Pfahllänge 2,50-3,00m, Zopfdicke 12cm, zur
längeren und verbesserten Standfestigkeit mit
allseitiger Querlattung oben und unten wie folgt: oben
je Seite zwei Querlattungen, unten je Seite zwei
Querlattungen ca.10 cm über OK Gelände / 10 cm über OK
Gießrand aus Halbrundhölzern (Baumriegel).
Bindegut: Baumstamm 3-fach durch Baumgurte mittels
Stahlnägel an den Holzpfählen ausreichend befestigen.
Bindegut aus hochreißfestem und witterungsbeständigem
Gewebegurtband, atmungsaktiv, einschl. Schutzschlauch
gegen Scheuern an der Rinde,
Leistung inkl. einschließlich aller erforderliche
Materiallien und Nebenarbeiten.
Menge: 46,000 St

**573.78 Gießrand Bewässerung aus HDPE.**
Gießrand Bewässerung für das Bewässern des Wurzelballens und Schutz vor Mähschäden herstellen.
Material: aus HDPE, Farbe: schwarz, Dicke: 2 mm
Höhe 30cm, alterungsbeständig, uv-beständig, wiederverwendbar.
Einbau: Gießrand rund um den Baumstamm innerhalb ! des Pfahldreibocks ca. 10 cm tief eingraben. Gießrandhöhe sichtbar: 20 cm. Überlappung mit doppelseitigem Klebeband herstellen. Gießrand im Bereich der Überlappung durch drei Verschraubungen schließen und am Pfahldreibock der Folgeposition von innen verschrauben.
Umfang / Durchmesser des Gießrandes: 3,0 lfm ergeben einen Durchmesser von ca. 1,00 m (ohne Überlappung!) mit einer Wasseraufnahmekapazität von ca. 140 Liter.
Bauscheibe innerhalb des Giesrandes mit einer Kokosscheibe in entsprechender Größe auslegen.
Leistung inkl. einschließlich aller erforderliche Materiallien und Nebenarbeiten.

Produkt nach Wahl des Bieters.

Angaben zu Fabrikat und Hersteller auf beiliegendem
Formblatt.
Menge: 46,000 St

**573.79 Weißanstrich inkl. Voranstrich aufbringen**
Schutz der Rinde an Stamm und Hauptästen von Hochstämmen und Solitären gegen Verdunstung und Sonneneinstrahlung unmittelbar vor oder nach der Pflanzung durch Weißanstrich herstellen.
Stammumfang: bis 20cm.
Arbeitshöhe: bis 220cm.
1. Stamm mittels Schleifvlies oder Spezialbürste verletzungsfrei reinigen
2. Voranstrich "satt" streichen und antrocknen lassen (griffest)
3. Rindenschutz durch deckenden Anstrich mehrjährig (>= 5 Jahre) haftender Stammschutzfarbe (weiß) vom Stammfuß bis in die Hauptäste anlegen.
Hinweis:
Schutzanstrich bei geeigneter trockener Witterung ab
+ 10°C auftragen, nicht auf gefrorenes oder nasses Holz streichen.
Leistung inkl. einschl. aller erf. Materiallien und Nebenarbeiten. Abrechnung nach Lieferschein.

Produkt nach Wahl des Bieters.

Angaben zu Fabrikat und Hersteller auf beiliegendem
Formblatt.
Menge: 46,000 St

### 574 RASEN UND SAATFLÄCHEN

**574.2 Ansaat Blühstreifen R Fläche 1**
Vorbereitete Flächen in Anlehnung an DIN 18917
als Blühstreifen herstellen mit überjähriger
Rustique Blühmischung
Saatgutmischung
aus ein- und mehrjährigen Blühpflanzen
mittlere Höhe 50-80cm
Standzeit mindestens 3 Jahre
für trockene Böden geeignet
insektenfreundlich
enthält unter anderem
Calendula officinalis (Ringelblume)
Cheiranthus cheirii (Goldlack)
Echinops bannaticus (Banater Kugeldistel)
Papaver rhoeas (Klatschmohn)
Thymian vulgaris (Thymian)

nach Vorgaben des Saatgutherstellers
inkl. Andrücken/ Anwalzen nach Vorgaben des Saatgutherstellers

Saatgutmenge nach Angabe Hersteller
inkl. Lieferung von geeignetem Füllstoff/Saathilfe laut Herstellerangabe
An den Rändern verstärkte Rillensaat.
Inklusive aller Nebenarbeiten zur fachgerechten Herstellung,
Abrechnung in der Abwicklung.

Das Saatgut ist vor Bestellung vom AG/BL freigeben zu lassen.

Angaben zu Fabrikat und Hersteller auf beiliegendem
Formblatt.
Menge: 710,000 m2

**574.3 Ansaat Blühstreifen VB Flächen 2**
Vorbereitete Flächen in Anlehnung an DIN 18917
als Blühstreifen herstellen mit überjähriger  Blühmischung Saatgutmischung
Veitshöchstheimer Bienenweide
Höhe bis 120cm
Standzeit bis zu 5 Jahre
>40 ein- und mehrjährige Pflanzenarten
100 % Kräuter bestehend aus
40 % Wildblumen
60 % Kulturpflanzen
nach Vorgaben des Saatgutherstellers
inkl. Andrücken/ Anwalzen nach Vorgaben des Saatgutherstellers

Saatgutmenge nach Angabe Hersteller
inkl. Lieferung von geeignetem Füllstoff/Saathilfe laut Herstellerangabe
An den Rändern verstärkte Rillensaat.
Inklusive aller Nebenarbeiten zur fachgerechten Herstellung,
Abrechnung in der Abwicklung.

Das Saatgut ist vor Bestellung vom AG/BL freigeben zu lassen.

Angaben zu Fabrikat und Hersteller auf beiliegendem
Formblatt.
Menge: 605,000 m2

### 579 SONSTIGES ZUR KG 570

*Hinweis: FERTIGUNGSPFLEGE 1 JAHR*
Die Fertigstellungspflege gem. DIN 18916, DIN 18917
und DIN 18919 der Pflanzungen schließt unmittelbar an die Pflanzung an, sobald diese abgenommen ist.

In der Kalkulation zu den nachfolgend aufgeführten Leistungen der Fertigstellungspflege ist die Dauer von 1 Jahr für die Pflege der Pflanzungen zu berücksichtigen.

Die Pflege umfasst alle Leistungen, die zur Erreichung des abnahmefähigen Zustandes erforderlich sind.
Der AN hat in Abstimmung mit der BL einen Pflegeplan zu erstellen, aus dem sämtliche Pflegemaßnahmen und deren Häufigkeit zu entnehmen sind.

Wässerungs- und Pflegegänge sind dem AG und der BL spätestens 1 Arbeitstag vor der geplanten Ausführung schriftlich anzuzeigen, nach Ausführung im Protokoll zu dokumentieren und dem AG, sowie der BL innerhalb von 5 Arbeitstagen zu übergeben. Nicht angezeigte Wässerungs- und Pflegegänge gelten als nicht durchgeführt.

Bei auftretenden phytopathogenen Problemen oder mangelnder Nährstoffversorgung der Bäume sind mit dem AG abgestimmte Maßnahmen zu ergreifen. Die Entnahme und Einsendung zur Untersuchung von Boden- und Pflanzenmaterialproben und sich daraus ableitende Handlungsvorgaben können vom AG in Ausnahmefällen angeordnet werden.

Bei sind Bei Pflanzenausfälle wegen fehlerhafter Pflanzung und / oder Pflege sind die Pflanzen in gleicher Qualität zu ersetzen. Die Kosten trägt der AN.

Die Abrechnung erfolgt nur mit ordnungsgemäß abgezeichneten Leistungsbelegen. Kommt der AN seinen Verpflichtungen, bei Beauftragung insbesondere des Wässerns nicht ausreichend nach, gelten schriftliche Mahnfristen von drei Tagen als ausreichend. Der AG ist berechtigt, danach die Leistungen ohne weitere Mahnung anderweitig zu Lasten des AN durchführen zu lassen.

Die Pflegegänge sind zur vollständigen Vergütung zu erfüllen. Zusätzlich notwendige Pflegegänge, insbesondere zusätzlich Wässerungsgänge in Abhängigkeit der Witterung, werden anteilig am EP gesondert vergütet. Ausführung zusätzliche Pflegegänge nur nach vorheriger Anzeige durch den AN und nicht vor Freigabe durch die BL bzw. den AG!

Ein vollständiger Vergütungsanspruch der Fertigstellungspflege wird nur bei ordnungsgemäßer Pflegeleistung anerkannt.

Die Anwuchsgewährleitung wird für die Dauer der Pflege vereinbart.

Die Abnahme der Fertigstellungspflege ist 1 Jahr nach der Pflanzung durchzuführen.

**579.1 Pflege Bäume 1 Jahr**
Die Baumverankerungen, Gießränder, Stammmanschetten überprüfen, Funktionsfähigkeit erhalten.
Pfähle und Bindungen ggf. erneuern, für die
Bindungen sind Baumgurte zu verwenden, einschnürendes
Material ist zu entfernen.
Funktionsfähigkeit der Mulchschicht erhalten, bzw.
wieder herstellen.
Ausgleich von Sackungen, Gießmulden ggf. nacharbeiten,
Steine ab 5cm, Laub und Müll absammeln und entsorgen.
Entfernen von trockenen sowie an- oder abgebrochenen
Ästen. Sukzessive wachstumsangepasste und habitusgerechte Aufasten der Krone als Erziehungsschnitt nach Notwendigkeit und Schnitt Lichtraumprofil nach Vorgabe AG wenn erforderlich.
Kontrolle auf evtl. erforderliche Maßnahmen gegen
Schädlings- oder Pilzbefall, sowie Wundbehandlung.
Sämtliches anfallendes Material wird Eigentum des AN und ist zu entsorgen.

Als Kalkulationsansatz ist von 4 Arbeitsgängen im Jahr auszugehen. Für die Preisangabe ist die Leistung für die gesamte Dauer der 1-jährigen Fertigstellungspflege zu kalkulieren, d.h. die Anzahl der Pflegegänge ist zu erbringen!

Anzahl Pflegegänge Gesamt: 4Stk.

Jeder weitere notwendige Arbeitsgang (über 4 Stk. im Jahr) wird anteilig am EP gesondert vergütet. Weitere Arbeitsgänge nur nach Rücksprache mit der BL und vorher erteilter Freigabe durch den AG.
Menge: 46,000 St

**579.2 Wässern Bäume 1 Jahr**
Als Kalkulationsansatz ist von mind. 10 Arbeitsgängen im Jahr auszugehen. Für die Preisangabe ist die Leistung für die gesamte Dauer der 1-jährigen Fertigstellungspflege zu kalkulieren, d.h. die Anzahl der Wässerungsgänge ist zu erbringen!

Wassergabe: nicht unter 100l je m²

Im 1 Jahr: 12 mal / Jahr, 14.tägig ab April bzw. früher nach Witterung und Notwendigkeit.

Anzahl Wässerungsgänge Gesamt: 12 Stk.

Jeder weitere notwendige Arbeitsgang (über 10 Stk. im Jahr) wird anteilig am EP gesondert vergütet. Weitere Arbeitsgänge nur nach Rücksprache mit der BL und vorher erteilter Freigabe durch den AG.
Menge: 46,000 St

**579.3 Pflege der Pflanzflächen Gehölze 1 Jahr**
Trockene Triebe abschneiden, Verankerungen nachrichten, Pflanzen teilweise zurückschneiden.
Steine ab 5cm, Laub und Müll ist abzusammeln und fachgerecht zu entsorgen, Flächen von Unkraut säubern, Dauerunkräuter ausgraben. Rasenkanten nachstechen.
Mulchschicht ausbesssern und ggf. erneuern, einschl. Gießrändern. Chemische Unkrautbekämpfungsmittel dürfen nicht eingesetzt werden. Schädlingsbekämpfungsmittel nur nach Zustimmung durch den AG in dem genehmigtem Umfang. Sämtliches anfallendes Material wird Eigentum des AN und ist zu entsorgen.

Als Kalkulationsansatz ist von 4 Arbeitsgängen im Jahr auszugehen. Für die Preisangabe ist die Leistung für die gesamte Dauer der 1-jährigen Fertigstellungspflege zu kalkulieren, d.h. die Anzahl der Pflegegänge ist zu erbringen!

Anzahl Pflegegänge Gesamt: 4 Stk.

Jeder weitere notwendige Arbeitsgang (über 4 Stk. im Jahr) wird anteilig am EP gesondert vergütet. Weitere Arbeitsgänge nur nach Rücksprache mit der BL und vorher erteilter Freigabe durch den AG.
Menge: 380,000 m2

**579.4 Pflege der Pflanzflächen Stauden 1 Jahr**
Trockene Triebe abschneiden,
Pflanzen teilweise zurückschneiden.
Steine ab 5cm, Laub und Müll ist abzusammeln und fachgerecht zu entsorgen, Flächen von Unkraut säubern, Dauerunkräuter ausgraben. Rasenkanten nachstechen.
Mulchschicht ausbesssern und ggf. erneuern, einschl. Gießrändern. Chemische Unkrautbekämpfungsmittel dürfen nicht eingesetzt werden. Schädlingsbekämpfungsmittel nur nach Zustimmung durch den AG in dem genehmigtem Umfang. Sämtliches anfallendes Material wird Eigentum des AN und ist zu entsorgen.

Als Kalkulationsansatz ist von 8 Arbeitsgängen im Jahr auszugehen. Für die Preisangabe ist die Leistung für die gesamte Dauer der 1-jährigen Fertigstellungspflege zu kalkulieren, d.h. die Anzahl der Pflegegänge ist zu erbringen!

Anzahl Pflegegänge Gesamt: 8 Stk.

Jeder weitere notwendige Arbeitsgang (über 8 Stk. im Jahr) wird anteilig am EP gesondert vergütet. Weitere Arbeitsgänge nur nach Rücksprache mit der BL und vorher erteilter Freigabe durch den AG.
Menge: 70,000 m2

**579.5 Wässern der Pflanzflächen Gehölze 1 Jahr**
Als Kalkulationsansatz ist von mind. 10 Arbeitsgängen im Jahr auszugehen. Für die Preisangabe ist die Leistung für die gesamte Dauer der 1-jährigen Fertigstellungspflege zu kalkulieren, d.h. die Anzahl der Wässerungsgänge ist zu erbringen!

Wassergabe nicht unter 50l je m²

Im 1 Jahr: 12 mal / Jahr, 14.tägig ab April bzw. früher nach Witterung und Notwendigkeit.

Anzahl Wässerungsgänge Gesamt: 12 Stk.

Jeder weitere notwendige Arbeitsgang (über 10 Stk. im Jahr) wird anteilig am EP gesondert vergütet. Weitere Arbeitsgänge nur nach Rücksprache mit der BL und vorher erteilter Freigabe durch den AG.
Menge: 380,000 m2

**579.6 Wässern der Pflanzflächen Stauden 1 Jahr**
Als Kalkulationsansatz ist von mind. 20 Arbeitsgängen im Jahr auszugehen. Für die Preisangabe ist die Leistung für die gesamte Dauer der 1-jährigen Fertigstellungspflege zu kalkulieren, d.h. die Anzahl der Wässerungsgänge ist zu erbringen!

Wassergabe nicht unter 50l je m²

Im 1 Jahr: 20 mal / Jahr, 7.tägig ab April bzw. früher nach Witterung und Notwendigkeit.

Anzahl Wässerungsgänge Gesamt: 20 Stk.

Jeder weitere notwendige Arbeitsgang (über 20 Stk. im Jahr) wird anteilig am EP gesondert vergütet. Weitere Arbeitsgänge nur nach Rücksprache mit der BL und vorher erteilter Freigabe durch den AG.
Menge: 70,000 m2

**579.7 Blühwiesenflächen mähen.**
Schnitt: nach Vorgaben Hersteller und BL/AG
Es dürfen nur glatt schneidende Geräte eingesetzt werden.
Die eingesetzten Geräte dürfen keine bleibenden Spuren in der Vegetationsdecke hinterlassen. Die Mahd darf nur bei geeigneter Witterung erfolgen.
Das Mähgut ist zu sammeln bzw. abzuharken. Das Mähgut wird Eigentum des AN, ist abzutransportieren und durch Kompostierung dem natürlichen Stoffkreislauf wieder zuzuführen.
Unerwünschter Aufwuchs ist mechanisch zu beseitigen

Anzahl der Arbeitsgänge: 2 Stück

Jeder weitere notwendige Arbeitsgang (über 2 Stk. im Jahr) wird anteilig am EP gesondert vergütet. Weitere Arbeitsgänge nur nach Rücksprache mit der BL und vorher erteilter Freigabe durch den AG.
Menge: 1315,000 m2

*Hinweis: ENTWICKLUNGSPFLEGE 2 JAHRE*
Die Entwicklungspflege gem. DIN 1816, DIN 18917 und
DIN 18919 der Pflanzungen schließt unmittelbar an die 1-jährige Fertigstellungspflege an, sobald diese abgenommen ist.

In der Kalkulation zu den nachfolgend aufgeführten Leistungen der Entwicklungspflege ist die Dauer von 2 Jahre für die Pflege der Pflanzungen zu berücksichtigen.

Die Pflege umfasst alle Leistungen, die zur Erreichung des abnahmefähigen Zustandes erforderlich sind.
Der AN hat in Abstimmung mit der BL einen Pflegeplan zu erstellen, aus dem sämtliche Pflegemaßnahmen und deren Häufigkeit zu entnehmen sind.

Wässerungs- und Pflegegänge sind dem AG und der BL spätestens 1 Arbeitstag vor der geplanten Ausführung schriftlich anzuzeigen, nach Ausführung im Protokoll zu dokumentieren und dem AG, sowie der BL innerhalb von 5 Arbeitstagen zu übergeben. Nicht angezeigte Wässerungs- und Pflegegänge gelten als nicht durchgeführt.

Bei auftretenden phytopathogenen Problemen oder mangelnder Nährstoffversorgung der Bäume sind mit dem AG abgestimmte Maßnahmen zu ergreifen. Die Entnahme und Einsendung zur Untersuchung von Boden- und Pflanzenmaterialproben und sich daraus ableitende Handlungsvorgaben können vom AG in Ausnahmefällen angeordnet werden.

Bei Pflanzenausfälle wegen fehlerhafter Pflanzung und / oder Pflege sind die Pflanzen in gleicher Qualität zu ersetzen. Die Kosten trägt der AN.

Die Abrechnung erfolgt nur mit ordnungsgemäß abgezeichneten Leistungsbelegen. Kommt der AN seinen Verpflichtungen, bei Beauftragung insbesondere des Wässerns nicht ausreichend nach, gelten schriftliche Mahnfristen von drei Tagen als ausreichend. Der AG ist berechtigt, danach die Leistungen ohne weitere Mahnung anderweitig zu Lasten des AN durchführen zu lassen.

Die Pflegegänge sind zur vollständigen Vergütung zu erfüllen. Zusätzlich notwendige Pflegegänge, insbesondere zusätzlich Wässerungsgänge in Abhängigkeit der Witterung, werden anteilig am EP gesondert vergütet. Ausführung zusätzliche Pflegegänge nur nach vorheriger Anzeige durch den AN und nicht vor Freigabe durch die BL bzw. den AG!

Ein vollständiger Vergütungsanspruch der Entwicklungspflege wird nur bei ordnungsgemäßer Pflegeleistung anerkannt.

Die Anwuchsgewährleistung wird für die Dauer der Pflege
vereinbart.

Die Abnahme der Entwicklungspflege ist 3 Jahre nach der Pflanzung durchzuführen.

**579.8 Pflege Bäume 2-3 Jahr**
Die Baumverankerungen, Gießränder, Stammmanschetten überprüfen, Funktionsfähigkeit erhalten.
Pfähle und Bindungen ggf. erneuern, für die
Bindungen sind Baumgurte zu verwenden, einschnürendes
Material ist zu entfernen.
Funktionsfähigkeit der Mulchschicht erhalten, bzw.
wieder herstellen.
Ausgleich von Sackungen, Gießmulden ggf. nacharbeiten,
Steine ab 5cm, Laub und Müll absammeln und entsorgen.
Entfernen von trockenen sowie an- oder abgebrochenen
Ästen. Sukzessive wachstumsangepasste und habitusgerechte Aufasten der Krone als Erziehungsschnitt nach Notwendigkeit und Schnitt Lichtraumprofil nach Vorgabe AG wenn erforderlich.
Kontrolle auf evtl. erforderliche Maßnahmen gegen
Schädlings- oder Pilzbefall, sowie Wundbehandlung.
Sämtliches anfallendes Material wird Eigentum des AN und ist zu entsorgen.

Als Kalkulationsansatz ist von 4 Arbeitsgängen im Jahr auszugehen. Für die Preisangabe ist die Leistung für die gesamte Dauer der 2-jährigen Entwicklungspflege zu kalkulieren, d.h. die Anzahl der Pflegegänge ist zu erbringen!

Anzahl Pflegegänge Gesamt: 8 Stk.

Jeder weitere notwendige Arbeitsgang (über 4 Stk. im Jahr) wird anteilig am EP gesondert vergütet. Weitere Arbeitsgänge nur nach Rücksprache mit der BL und vorher erteilter Freigabe durch den AG.
Menge: 46,000 St

**579.9 Wässern Bäume 2-3 Jahr**
Als Kalkulationsansatz ist von 10 Arbeitsgängen im Jahr auszugehen. Für die Preisangabe ist die Leistung für die gesamte Dauer der 2-jährigen Entwicklungspflege zu kalkulieren, d.h. die Anzahl der Wässerungsgänge ist zu erbringen!

Wassergabe nicht unter 100l je m²

Im 2-3 Jahr: 10 mal / Jahr, 14.tägig ab April bzw. früher nach Witterung und Notwendigkeit.

Anzahl Wässerungsgänge Gesamt: 24 Stk.

Jeder weitere notwendige Arbeitsgang (über 10 Stk. im Jahr) wird anteilig am EP gesondert vergütet. Weitere Arbeitsgänge nur nach Rücksprache mit der BL und vorher erteilter Freigabe durch den AG.
Menge: 46,000 St

**579.10 Einzelbaumdüngung 2-3 Jahr**
Als Kalkulationsansatz ist von mind. 1 Arbeitsgang im Jahr auszugehen. Für die Preisangabe ist die Leistung für die gesamte Dauer der 2-jährigen Entwicklungspflege zu kalkulieren, d.h. die Anzahl der Einzelbaumdüngung ist zu erbringen!

Einzelbaumdüngung als Granulat.
Mindestanforderung: Mehrnährstoffdünger als Depot mit einem Minimum-Stickstoffverhältnis: 15 +
Der Lieferschein des verwendeten Düngers ist vorzulegen.

Im 2-3 Jahr: 1 mal / Jahr, Ende April - Anfang Mai
Die Ausbringung erfolgt oberflächennah in Kombination mit einem Bewässerungsgang.

Anzahl Einzelbaumdüngung Gesamt: 2 Stk.

Jeder weitere notwendige Arbeitsgang (über 1 Stk. im Jahr) wird anteilig am EP gesondert vergütet. Weitere Arbeitsgänge nur nach Rücksprache mit der BL und vorher erteilter Freigabe durch den AG.

Produkt nach Wahl des Bieters.

Der Nachweis des zur Anwendung kommenden Düngers, ist vor Ausführung der Einzelbaumdüngung zu erbringen.

Angaben zu Fabrikat und Hersteller auf beiliegendem
Formblatt.
Menge: 46,000 St

**579.11 Pflege der Pflanzflächen Gehölze 2-3 Jahr**
Trockene Triebe abschneiden, Verankerungen nachrichten, Pflanzen teilweise zurückschneiden.
Steine ab 5cm, Laub und Müll ist abzusammeln und fachgerecht zu entsorgen, Flächen von Unkraut säubern, Dauerunkräuter ausgraben. Rasenkanten nachstechen.
Mulchschicht ausbesssern und ggf. erneuern, einschl. Gießrändern. Chemische Unkrautbekämpfungsmittel dürfen nicht eingesetzt werden. Schädlingsbekämpfungsmittel nur nach Zustimmung durch den AG in dem genehmigtem Umfang. Sämtliches anfallendes Material wird Eigentum des AN und ist zu entsorgen.

Als Kalkulationsansatz ist von 4 Arbeitsgängen im Jahr auszugehen. Für die Preisangabe ist die Leistung für die gesamte Dauer der 2-jährigen Entwicklungspflege zu kalkulieren, d.h. die Anzahl der Pflegegänge ist zu erbringen!

Anzahl Pflegegänge Gesamt: 8 Stk.

Jeder weitere notwendige Arbeitsgang (über 4 Stk. im Jahr) wird anteilig am EP gesondert vergütet. Weitere Arbeitsgänge nur nach Rücksprache mit der BL und vorher erteilter Freigabe durch den AG.
Menge: 380,000 m2

**579.12 Pflege der Pflanzflächen Stauden 2-3 Jahr**
Trockene Triebe abschneiden,
Pflanzen teilweise zurückschneiden.
Steine ab 5cm, Laub und Müll ist abzusammeln und fachgerecht zu entsorgen, Flächen von Unkraut säubern, Dauerunkräuter ausgraben. Rasenkanten nachstechen.
Mulchschicht ausbesssern und ggf. erneuern, einschl. Gießrändern. Chemische Unkrautbekämpfungsmittel dürfen nicht eingesetzt werden. Schädlingsbekämpfungsmittel nur nach Zustimmung durch den AG in dem genehmigtem Umfang. Sämtliches anfallendes Material wird Eigentum des AN und ist zu entsorgen.

Als Kalkulationsansatz ist von 8 Arbeitsgängen im Jahr auszugehen. Für die Preisangabe ist die Leistung für die gesamte Dauer der 2-jährigen Entwicklungspflege zu zu kalkulieren, d.h. die Anzahl der Pflegegänge ist zu erbringen!

Anzahl Pflegegänge Gesamt: 16 Stk.

Jeder weitere notwendige Arbeitsgang (über 8 Stk. im Jahr) wird anteilig am EP gesondert vergütet. Weitere Arbeitsgänge nur nach Rücksprache mit der BL und vorher erteilter Freigabe durch den AG.
Menge: 70,000 m2

**579.13 Wässern der Pflanzflächen Gehölze 2-3 Jahr**
Als Kalkulationsansatz ist von mind. 10 Arbeitsgängen im Jahr auszugehen. Für die Preisangabe ist die Leistung für die gesamte Dauer der 2-jährigen Entwicklungspflege zu kalkulieren, d.h. die Anzahl der Wässerungsgänge ist zu erbringen!

Wassergabe nicht unter 50l je m²

Im 2-3 Jahr: 12 mal / Jahr, 14.tägig ab April bzw. früher nach Witterung und Notwendigkeit.

Anzahl Wässerungsgänge Gesamt: 24 Stk.

Jeder weitere notwendige Arbeitsgang (über 10 Stk. im Jahr) wird anteilig am EP gesondert vergütet. Weitere Arbeitsgänge nur nach Rücksprache mit der BL und vorher erteilter Freigabe durch den AG.
Menge: 380,000 m2

**579.14 Wässern der Pflanzflächen Stauden 2-3 Jahr**
Als Kalkulationsansatz ist von mind. 20 Arbeitsgängen im Jahr auszugehen. Für die Preisangabe ist die Leistung für die gesamte Dauer der 2-jährigen Entwicklungspflege zu kalkulieren, d.h. die Anzahl der Wässerungsgänge ist zu erbringen!

Wassergabe nicht unter 20l je m²

Im 2-3 Jahr: 24 mal / Jahr, 7.tägig ab April bzw. früher nach Witterung und Notwendigkeit.

Anzahl Wässerungsgänge Gesamt: 48 Stk.

Jeder weitere notwendige Arbeitsgang (über 20 Stk. im Jahr) wird anteilig am EP gesondert vergütet. Weitere Arbeitsgänge nur nach Rücksprache mit der BL und vorher erteilter Freigabe durch den AG.
Menge: 70,000 m2

### 591 BAUSTELLENEINRICHTUNG

**591.1 Baustelleneinrichtung**
Anfahren, aufstellen, eventuell umsetzen sowie vorhalten und abbauen.
Einrichten und Umsetzen mit allen für die
sach- und fristgerechte Durchführung der
Bauleistungen notwendigen Geräten, Maschinen,
Transportmitteln und Werkzeugen,
Absperrung der Baustelleneinrichtung
Bereitstellung von Lagerplätzen, Unterhaltung der
Straßen und Wege im Rahmen der Baumaßnahme,
Einrichtungen zur Versorgung mit elektrischem
Strom, Beschaffung von Brauch- und Trinkwasser, sowie Herstellung der erforderlichen
Anschlüsse obliegt, soweit erforderlich, dem AN.

In die Position sind die :
- Erschwernisse durch Verkehr und beengte
  Verhältnisse,
- Abbau und Abfuhr aller Teile der Baustelleneinrichtung,
- Auf-, Unterhaltung und Abbau aller notwendigen
  Absperrungen zur Absicherung der Baustelle für den
  Zeitraum der Bauarbeiten
- die Beseitigung aller Verunreinigungen auf der
  gesamten Baustelle, einschließlich der
  Lagerplätze,
- die Wiederherstellung der benutzten Flächen und
  Wege in den ursprünglichen Zustand, sowie
  Beseitigung der vom AN erstellten Zufahrts-
  und Baustraßen einzurechnen.
Dem AN obliegt die Verkehrssicherungspflicht!
Menge: 1,000 Psch

**591.2 Mobiler Metallgitterzaun, Höhe 2,0m**
Mobiler Metallgitterzaun, Höhe 2,0 m, einschl. Füße und Schellen.
Liefern, aufstellen, über die komplette Bauzeit vorhalten.  Der Bauzaun ist ineinander zu verschrauben, nicht zu stecken.
Das mehrmalige Umstellen des Bauzauns im Baufeld während der Bauarbeiten ist in den EP einzukalkulieren und wird nicht gesondert vergütet.
Nach Beendigung der Bauarbeiten bzw. nach Standzeitverlängerung  Bauzaun abbauen und abfahren.
Menge: 100,000 m

### 599 SONSTIGES ZUR KG 590

*Hinweis: STUNDENLOHNARBEITEN*
STUNDENLOHNARBEITEN
Stundenlohnarbeiten im Umfang unvorhergesehener Arbeiten dürfen nur auf Anleitung der Bauleitung
durchgeführt werden.
Sie werden auf Nachweis des Arbeitszeit- und
Materialaufwandes gern. VOB B, DIN 1961 § 15
abgerechnet.
Erklärung:
Mit der Unterzeichnung des Angebotes versichert der
Bieter, dass er bei den folgenden Pos. unter Beachtung
der preisrechtlichen Vorschriften sämtliche Lohn- und
Gehaltskosten, sowie Lohn- und Gehaltsnebenkosten
tariflicher und übertariflicher Art, mit allen bei der
Durchführung der Arbeiten anfallenden Zuschlägen für
Gemeinkostenanteile, Sozialkassenbeiträge,
vermögenswirksamen Leistungen, event. anfallende Reise-
bzw. Auslösekosten u. s. w. in die Einheitspreise der
folgenden Pos.einkalkuliert hat.
(Zuschläge für Nachts-, Sonntagsund Feiertagsarbeit
sowie Oberstundenzuschläge werden gesondert vergütet.)
Die Einheitspreise gelten unabhängig von der Anzahl der
tatsächlich abzurechnenden Stunden. Abrechnungen nach
den betreffenden Berufsgruppen des gültigen
Tarifvertrages.
Bei Maschinen und Geräten sind sämtliche Aufwendungen
für den Einsatz einzukalkulieren, insbesondere
Gerätevorhalte- und Betriebskosten, die erforderlichen
Arbeitszusatzgeräte, sowie sämtliche Zuschläge einschl.
der Kosten für das Bedienungspersonal.
Abgerechnet wird nach den tatsächlichen Arbeits- und
Gerätekosten.
Stundenzettel sind arbeitstäglich zur Unterschrift
vorzulegen. Sie müssen u. a. enthalten:
- Bezeichnung der Baustelle
- Namen, Qualifikation und Lohn-/Gehaltsgruppe der eingesetzten Arbeitskräfte
- Datum und Uhrzeiten des Arbeitseinsatzes und der Pausen je Arbeitskraft
- exakte Beschreibung der ausgeführten Arbeit
- Benennung der anordnenden Stelle.

Erstschrift ist der Rechnung beizulegen.

**599.1 Facharbeiterstunden**
*** Stundenlohnarbeiten
Inkl. evtl. benötigter üblicher Werkzeuge (z.B. Schaufel). An-, Abfahrts- und Leerzeiten werden nicht vergütet.
Menge: 1,000 h

**599.2 Maschinenstunden eines Radladers.**
*** Stundenlohnarbeiten
Inkl. Bedienung, Wartung, Kraft- und Schmierstoffe, sowie An- und Abtransport, Schaufelinhalt bis 1 m3.
Menge: 1,000 h

**599.3 Maschinenstunden LKW.**
*** Stundenlohnarbeiten
Leistung wie zuletzt in vollem Wortlaut beschrieben.
Jedoch Maschinenstunden für LKW bis 10,5t
Menge: 1,000 h
